# K6557 FBS Nöggenschwiel
Angebotsaufforderung (GAEB DA XML 3.3, DA83)
Projekt: K6557...
Währung: EUR
Vergabeart: Öffentliche Ausschreibung
Erstellt mit: GXML Toolbox V3.3 R20220330, ORCA AVA 27 27.00.00, 16.06.2026

## 00 Landratsamt Waldshut, Straßenbauamt: K6557 FBS Nöggenschwiel

### Titel 00 BE; Verkehrssich.

**00.0010 Baustelle einrichten Sämtl.LV-Abschn. Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.0020 Baustelle räumen Sämtl. LV-Abschn.**
StL-Nr. 1910111201
Baustelle von allen Geräten, Anlagen, Einrichtungen und
dgl. räumen. Benutzte Flächen und Wege entsprechend dem
ursprünglichen Zustand herrichten. Soweit nicht für
bestimmte Leistungen für das Räumen der Baustelle gesonderte Positionen im Leistungsverzeichnis enthalten
sind, gilt die Pauschale
für alle Leistungen sämtlicher Abschnitte des Leistungsverzeichnisses.
Menge: 1,000 Psch

**00.0030 Verkehrssicherung läng.Dauer durchf Arbeitsstelle über 7 b. 14 Tage**
StL-Nr. 2110512519000039
Verkehrssicherung längerer Dauer betriebsfertig aufbauen, vorhalten, warten, instand setzen, betreiben, kontrollieren und abbauen. Vorübergehende Verkehrssicherungsmaßnahmen durchführen. Vorübergehende Markierung,
transportable Lichtsignalanlage, bauliches Leitelement,
mobile Stauwarnanlage, LED-Anzeigetafel und transportable Schutzeinrichtung werden gesondert vergütet.
Verkehrssicherung an Arbeitsstelle.
Nach RSA, Regelplan 'B I/15'
Einsatzzeit über 7 bis 14 Tage.
Verkehrsrechtliche Anordnung 'beantragen,
erstellt AG kostenfrei.'
Menge: 1,000 Psch

*Hinweis: Hinweis zu nachfolgenden Positionen*
Hinweis zu nachfolgender Positionen
zusätzliche Verkehrssicherung
zur Durchleitung Anschluss Dietlingen
am Bauanfang wegen Schulbusverkehr

**00.0040 Verkehrsschild aufb., abb., vorh. Ronde,Dreie.Quad. Größe 2 Typ RA1 Höhe 1,50 m über 7 b. 14 Tage**
StL-Nr. 2110520812100203
Verkehrsschild aufbauen, vorhalten, warten, instand
setzen und abbauen. Aufstellvorrichtung nach statischen
Erfordernissen. Vorübergehende Verkehrssicherungsmaßnahmen durchführen. Die Kontrolle wird gesondert
vergütet.
Verkehrsschild = Ronde, Dreieck, Quadrat.
Größe 2.
Retroreflektierend mit Folie Klasse RA1.
Aufstellhöhe über der Verkehrsfläche = 1,50 m.
Einsatzzeit über 7 bis 14 Tage.
Menge: 5,000 St

**00.0050 Verkehrsschild umsetzen Ronde,Dreie.Quad. Höhe 1,50 m**
StL-Nr. 211052131002
Verkehrsschild innerhalb des Arbeitsstellenbereiches
umsetzen. Vorübergehende Verkehrssicherungsmaßnahmen
durchführen.
Verkehrsschild = Ronde, Dreieck, Quadrat.
Aufstellhöhe über der Verkehrsfläche = 1,50 m.
Menge: 5,000 St

**00.0060 Absp.g.,Warneinr. aufb.,abb.u.vorh. Schr.bake eins. eins. Dauerlicht Versorg. Wahl AN über 7 b. 14 Tage**
StL-Nr. 2110541501010103
Absperrgerät oder Warneinrichtung betriebsfertig aufbauen, vorhalten, warten, instand setzen, betreiben und
abbauen. Vorübergehende Verkehrssicherungsmaßnahmen
durchführen. Die Kontrolle wird gesondert vergütet.
Schraffenbake Größe 1000 x 250 mm einseitig.
Mit 1 Richtstrahler einseitig, gelbes Dauerlicht, WL1.
Energieversorgung nach Wahl des AN.
Einsatzzeit über 7 bis 14 Tage.
Menge: 15,000 St

**00.0070 Absperrger. oder Warneinr. umsetzen wie Vorposition**
StL-Nr. 2110542001
Absperrgerät oder Warneinrichtung innerhalb des Ar-
beitsstellenbereiches umsetzen. Vorübergehende Verkehrssicherungsmaßnahmen durchführen.
Absperrgerät oder Warneinrichtung wie in Vorposition
beschrieben.
Menge: 15,000 St

**00.0080 Absp.g.,Warneinr. aufb.,abb.u.vorh. Abspsch. 250x2000 Typ RA1 3 Strah.eins.gelb Versorg. Wahl AN über 7 b. 14 Tage**
StL-Nr. 2110541505130103
Absperrgerät oder Warneinrichtung betriebsfertig aufbauen, vorhalten, warten, instand setzen, betreiben und
abbauen. Vorübergehende Verkehrssicherungsmaßnahmen
durchführen. Die Kontrolle wird gesondert vergütet.
Absperrschranke Größe 250 x 2000 mm mit Aufstellvorrichtung.
Mit retroreflektierender Folie Klasse RA1.
Mit 3 Richtstrahlern einseitig, gelbes Dauerlicht, WL1.
Energieversorgung nach Wahl des AN.
Einsatzzeit über 7 bis 14 Tage.
Menge: 20,000 St

**00.0090 Absperrger. oder Warneinr. umsetzen wie Vorposition**
StL-Nr. 2110542001
Absperrgerät oder Warneinrichtung innerhalb des Ar-
beitsstellenbereiches umsetzen. Vorübergehende Verkehrssicherungsmaßnahmen durchführen.
Absperrgerät oder Warneinrichtung wie in Vorposition
beschrieben.
Menge: 20,000 St

**00.0100 Kontrolle d. Verkehrss. an Arb.st. zwei bzw. einmal schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 14,000 d

**00.0110 Belastungsfahrzeug bereitstellen**
*** Stundenlohnarbeiten
StL-Nr. 10101707
Belastungsfahrzeug als Gegengewicht (z.B. ausreichend
beladener Lkw) für Plattendruckversuch bei
Kontrollprüfungen bereitstellen.
Menge: 2,000 h

**00.0120 Lastplattendruckversuch**
Lastplattendruckversuch
nach DIN 18134 für Kontrollprüfungen
nach Angaben der Bauleitung, durchführen
einschließlich Bereitstellung aller Geräte,
sowie Auswertung u. Darstellung der Ergebinisse
in 2-facher Ausfertigung.
Menge: 3,000 St

### Titel 01 Fräsarbeiten

**01.0010 Asphalt fräsen ADS Asphaltbeton Tiefe ü.2,5-4,5cm Geh- und Radwege Breite ü100-150cm Fräsasph. verw. Unebenheit 4 mm**
StL-Nr. 2311300512305411
Asphalt fräsen und Fräsgut aufnehmen. Anschlusskante
geradlinig auf Frästiefe herstellen. Der Schnittlinienabstand darf maximal 15 mm betragen.
Asphaltdeckschicht.
Asphaltdeckschicht = Asphaltbeton.
Frästiefe über 2,5 bis 4,5 cm.
Fläche = Geh- und Radwege.
Breite der Fläche über 100 bis 150 cm.
Fräsasphalt nach Wahl des AN verwerten.
Unebenheiten der gefrästen Fläche höchstens 4 mm innerhalb einer 4,00 m langen Messstrecke in Längs- und
Querrichtung.
Menge: 60,000 m2

**01.0020 Asphalt fräsen ADS Asphaltbeton Tiefe ü.2,5-4,5cm Fahrbahn Fräsasph. verw. Unebenheit 4 mm**
StL-Nr. 2311300512301011
Asphalt fräsen und Fräsgut aufnehmen. Anschlusskante
geradlinig auf Frästiefe herstellen. Der Schnittlinienabstand darf maximal 15 mm betragen.
Asphaltdeckschicht.
Asphaltdeckschicht = Asphaltbeton.
Frästiefe über 2,5 bis 4,5 cm.
Fläche = Fahrbahn.
Fräsasphalt nach Wahl des AN verwerten.
Unebenheiten der gefrästen Fläche höchstens 4 mm innerhalb einer 4,00 m langen Messstrecke in Längs- und
Querrichtung.
Menge: 3550,000 m2

**01.0030 Asphalt fräsen ADS Asphaltbeton Tiefe ü.2,5-4,5cm Fräsasph. verw. Unebenheit 4 mm**
StL-Nr. 2311300512309011
Asphalt fräsen und Fräsgut aufnehmen. Anschlusskante
geradlinig auf Frästiefe herstellen. Der Schnittlinienabstand darf maximal 15 mm betragen.
Asphaltdeckschicht.
Asphaltdeckschicht = Asphaltbeton.
Frästiefe über 2,5 bis 4,5 cm.
Fläche 'Busbucht und Anschlüsse'
Fräsasphalt nach Wahl des AN verwerten.
Unebenheiten der gefrästen Fläche höchstens 4 mm innerhalb einer 4,00 m langen Messstrecke in Längs- und
Querrichtung.
Menge: 200,000 m2

**01.0040 Asphalt fräsen Tiefe ü.6-8 cm Fahrbahn Fräsasph. verw. Unebenheit 4 mm**
StL-Nr. 2311300590501011
Asphalt fräsen und Fräsgut aufnehmen. Anschlusskante
geradlinig auf Frästiefe herstellen. Der Schnittlinienabstand darf maximal 15 mm betragen.
Asphalt '-deckschichten'
Frästiefe über 6 bis 8 cm.
Fläche = Fahrbahn.
Fräsasphalt nach Wahl des AN verwerten.
Unebenheiten der gefrästen Fläche höchstens 4 mm innerhalb einer 4,00 m langen Messstrecke in Längs- und
Querrichtung.
Menge: 1050,000 m2

**01.0050 Asphalt fräsen als Keil von 0-5 cm**
Asphalt fräsen und Fräsgut aufnehmen. Anschlusskante
geradlinig auf Frästiefe herstellen. Der Schnittlinienabstand darf maximal 15 mm betragen.
Asphalttragschicht.
Frästiefe von 0 bis 5 cm gleichmäßig ansteigend,
als Keil an Übergangsstellen zu Bestand.
Übergangsstellen in der Fahrbahn mit Fräsmaterial
zur Befahrbarkeit anrampen.
Fräsasphalt nach Wahl des AN verwerten.
Unebenheiten der gefrästen Fläche höchstens 4 mm innerhalb einer 4,00 m langen Messstrecke in Längs- und
Querrichtung.
Menge: 100,000 m2

**01.0060 Asphalt fräsen ATS Tiefe ü.6-8 cm Fräsasph. verw. Unebenheit 4 mm**
StL-Nr. 2311300530509011
Asphalt fräsen und Fräsgut aufnehmen. Anschlusskante
geradlinig auf Frästiefe herstellen. Der Schnittlinienabstand darf maximal 15 mm betragen.
Asphalttragschicht.
Frästiefe über 6 bis 8 cm.
Fläche 'Schadstellen unterschiedlicher Größe'
Fräsasphalt nach Wahl des AN verwerten.
Unebenheiten der gefrästen Fläche höchstens 4 mm innerhalb einer 4,00 m langen Messstrecke in Längs- und
Querrichtung.
Menge: 50,000 m2

**01.0070 Asphalt fräsen ATS Tiefe ü.8-10 cm Fräsasph. verw. Unebenheit 4 mm**
StL-Nr. 2311300530609011
Asphalt fräsen und Fräsgut aufnehmen. Anschlusskante
geradlinig auf Frästiefe herstellen. Der Schnittlinienabstand darf maximal 15 mm betragen.
Asphalttragschicht.
Frästiefe über 8 bis 10 cm.
Fläche 'Schadstellen unterschiedlicher Größe'
Fräsasphalt nach Wahl des AN verwerten.
Unebenheiten der gefrästen Fläche höchstens 4 mm innerhalb einer 4,00 m langen Messstrecke in Längs- und
Querrichtung.
Menge: 50,000 m2

**01.0080 Asphaltbefestigung aufnehmen Aufbr. Verw. AN**
StL-Nr. 2311302890909003
Asphaltbefestigung aufbrechen und aufnehmen.
Fläche 'in Schadstellen der Fahrbahn'
Dicke der Asphaltbefestigung '8-12 cm'
Gesamtaufbruchtiefe 'bis 12 cm'
Aufbruchgut nach Wahl des AN verwerten.
Menge: 100,000 m2

**01.0090 Asphaltbefestigung aufnehmen in Streifen Dicke ü. 6-12 cm Tiefe ü. 10-20 cm Aufbr. Verw. AN**
StL-Nr. 2311302890302003
Asphaltbefestigung aufbrechen und aufnehmen.
Fläche 'in Streifen Breite bis 0,50 m'
Dicke der Asphaltbefestigung über 6 cm bis 12 cm.
Gesamtaufbruchtiefe über 10 bis 20 cm.
Aufbruchgut nach Wahl des AN verwerten.
Menge: 150,000 m2

**01.0100 Asphaltbefestigung trennen Einzelfl. schneiden Dicke bis 3 cm**
StL-Nr. 231130383101
Asphaltbefestigung geradlinig trennen.
in Einzelflächen längs und quer zur Fahrbahnachse,
Trennen durch Schneiden.
Dicke der Asphaltbefestigung bis 3 cm.
Menge: 5,000 m

**01.0110 Asphaltbefestigung trennen Einzelfl. schneiden Dicke ü. 3-6 cm**
StL-Nr. 231130383102
Asphaltbefestigung geradlinig trennen.
in Einzelflächen längs und quer zur Fahrbahnachse,
Trennen durch Schneiden.
Dicke der Asphaltbefestigung über 3 bis 6 cm.
Menge: 50,000 m

**01.0120 Asphaltbefestigung trennen Einzelfl. schneiden Dicke ü. 6-12 cm**
StL-Nr. 231130383103
Asphaltbefestigung geradlinig trennen.
in Einzelflächen längs und quer zur Fahrbahnachse,
Trennen durch Schneiden.
Dicke der Asphaltbefestigung über 6 bis 12 cm.
Menge: 50,000 m

**01.0130 Asphaltbefestigung trennen Einzelfl. schneiden Dicke ü. 12-18 cm**
StL-Nr. 231130383104
Asphaltbefestigung geradlinig trennen.
in Einzelflächen längs und quer zur Fahrbahnachse,
Trennen durch Schneiden.
Dicke der Asphaltbefestigung über 12 bis 18 cm.
Menge: 20,000 m

**01.0140 Asphaltbefestigung trennen Einzelfl. schneiden Dicke ü. 18-24 cm**
StL-Nr. 231130383105
Asphaltbefestigung geradlinig trennen.
in Einzelflächen längs und quer zur Fahrbahnachse,
Trennen durch Schneiden.
Dicke der Asphaltbefestigung über 18 bis 24 cm.
Menge: 20,000 m

**01.0150 Asphaltbefestigung trennen Anb.längs m. Rand schneiden**
StL-Nr. 231130384109
Asphaltbefestigung geradlinig trennen.
im Anbaubereich längs zur Fahrbahnachse einschließlich
Abtragen des Randkeiles.
Trennen durch Schneiden.
Dicke der Asphaltbefestigung '8 - 12 cm'
Menge: 750,000 m

**01.0160 Festlegung Trennlinie, Zulage**
Festlegung der genauen Lage der  Asphalt-Trennlinie
als Zulage zur vorstehenden Position
Festlegung und Markierung der Fahrbahnbreite
von 5,20 m ausgehend von der gegenüberliegenden Seite
Ausgleich ungleichäßiger Linienführung
Abstimmung mit AG
Menge: 750,000 m

**01.0170 Unterlage reinigen gefr. Asphaltsch. selb.aufn.Kehrm.**
StL-Nr. 231130583001
Unterlage reinigen. Anfallendes Kehrgut nach Wahl des
AN verwerten.
Unterlage = gefräste Asphaltschicht.
Selbstaufnehmende Kehrmaschine.
Menge: 4800,000 m2

**01.0180 Unterl. rein. gefr.. Hochdr.-Sauganl.**
StL-Nr. 231130583002
Unterlage reinigen. Anfallendes Kehrgut nach Wahl des
AN verwerten.
Unterlage = gefräste Asphaltschicht.
Selbstaufnehmende Kehrmaschine. Letzter Arbeitsgang mit
Wasserhochdruckreinigungsgeräten mit rotierenden Düsen
und Absaugeinrichtung.
Menge: 4800,000 m2

*Hinweis: Hinweis Unterlage reinigen Gehweg*
Nachfolgende Positionen Unterlage reinigen zur
Ausführung in Gehwegflächen

**01.0190 Unterlage reinigen Asphalt**
StL-Nr. 231130581001
Unterlage reinigen. Anfallendes Kehrgut nach Wahl des
AN verwerten.
Unterlage = Asphaltbefestigung.
Selbstaufnehmende Kehrmaschine.
Menge: 60,000 m2

**01.0200 Unterlage reinigen gefr. Asphaltsch. Hochdr.-Sauganl.**
StL-Nr. 231130583002
Unterlage reinigen. Anfallendes Kehrgut nach Wahl des
AN verwerten.
Unterlage = gefräste Asphaltschicht.
Selbstaufnehmende Kehrmaschine. Letzter Arbeitsgang mit
Wasserhochdruckreinigungsgeräten mit rotierenden Düsen
und Absaugeinrichtung.
Menge: 60,000 m2

*Hinweis: Hinweis zu nachfolgenden Positionen*
Hinweis zu nachfolgender Positionen
Erschwernis Asphaltdeckschicht
für Stärke 8 cm

**01.0210 Erschwernis infolge Einbauten Erschwer. gesamt A.deckschicht Schächte**
StL-Nr. 231130781102
Erschwernis infolge Einbauten, Schächten und Straßenabläufen. Abgerechnet wird je Stück Einbauteil.
Erschwernis beim Fräsen, Aufnehmen, Aufsprühen von Bi-
tumenemulsionen sowie Herstellen von Asphaltschichten.
Asphaltdeckschicht.
Schächte.
Menge: 2,000 St

**01.0220 Erschwernis infolge Einbauten Erschwer. gesamt A.deckschicht Straßenabläufe**
StL-Nr. 231130781103
Erschwernis infolge Einbauten, Schächten und Straßenabläufen. Abgerechnet wird je Stück Einbauteil.
Erschwernis beim Fräsen, Aufnehmen, Aufsprühen von Bi-
tumenemulsionen sowie Herstellen von Asphaltschichten.
Asphaltdeckschicht.
Straßenabläufe.
Menge: 2,000 St

**01.0230 Erschwernis infolge Einfassungen Erschwer. gesamt A.deckschicht Bord**
StL-Nr. 231130831102
Erschwernis infolge Einfassungen, Borden und Fahrbahnübergängen. Abgerechnet wird die Länge der Einfassung.
Erschwernis beim Fräsen oder Aufnehmen, Aufsprühen von
Bitumenemulsionen sowie Herstellen von Asphaltschichten.
Asphaltdeckschicht.
Bord.
Menge: 175,000 m

### Titel 02 Vorarbeiten, Bordsteine, Entwässerung

**02.0010 Bordsteine divers, ausbauen**
Ausbauen und beseitigen von vorhandenen Hoch - und
Tiefbordsteinen, Muldensteinen, Rinnenplatten verschiedener Materialien
Größe bis 15/30/100 cm
einschließlich den Betonfundamenten.
Material geht in Eigentum des AN und ist zu beseitigen.
Menge: 10,000 m

**02.0020 Tiefbordsteine regulieren, Stellpl.**
Tiefbordsteine aufnehmen, zwischenlagern und wieder versetzen, zur Höhen-/Lagekorrektur.
Fundament aus Beton, über 10 bis 20 cm dick, und
Rückenstütze aus Beton aufbrechen.
Aufbruchgut der Verwertung nach Wahl des AN zuführen.
Bordsteine auf neue Höhe setzen;
über 15 cm starkes Betonfundament mit
Rückenstütze setzen.
Rückenstütze bis 10 cm unter Oberkante Bordstein.
Fundamentbeton C12/15
Fugen mit Zementschlämme, mit mindestens 600 kg/m3
Zementanteil, vergießen.
Arbeitsraum nach Setzen der Borde Verfüllen mit Beton C12/15.
Tiefbordordsteine Beton (Stellplatten)
bis 10 / 300 /1000.
Arbeitsraum nach Setzen der Borde Verfüllen mit Beton C12/15.
einschl. sämtlicher Anpassungsarbeiten
an asphaltierten Gehweg
Asphaltstärke bis 10 cm
Menge: 10,000 St

**02.0030 Einzel-Bordsteine regulieren,Granit**
Einzel-Bordsteine in Höhe und Lage regulieren, Granitsteine
Bordsteine aufnehmen, Hoch- und Tiefbordsteine aus Granit, Breite bis 14 cm, Höhe bis 30 cm.
Fundament aus Beton, über 10 bis 20 cm dick, und Rückenstütze aus Beton aufbrechen.
Übriges Aufbruchgut der Verwertung
nach Wahl des AN zuführen.
Bordsteine wieder auf Höhe und Lage setzen:
Fugen mit Zementschlämme, mit mindestens 600 kg/m3
Zementanteil, vergießen.
Rückenstütze bis 10 cm unter Oberkante Bordstein.
Fundamentbeton bis 15 cm unter Bordstein
Beton C12/15
Arbeitsraum nach Setzen der Borde Verfüllen mit Beton C12/15.
einschl. sämtlicher Anpassungsarbeiten
in der asphaltierten Fahrbahn und Gehweg
Asphaltstärke bis 16 cm
Menge: 10,000 St

**02.0040 Streifen/Rinne aus Naturstein aufn. Dicke 10 cm Granit Fugenmörtel Fund.bet. ü.10-20 Verwertung AN**
StL-Nr. 2311504629112100
Streifen oder Rinne aus Naturstein aufnehmen. Aufbruch
der Tragschicht wird gesondert vergütet.
Dicke ca. 10 cm.
Breite des Streifens/der Rinne 'bis 15 cm, einzeilig'
Pflasterstein aus Granit.
Mit Fugenfüllung aus hydraulisch gebundenem Fu-
genmörtel.
Fundament aus Beton/Mörtel, über 10 bis 20 cm dick,
aufbrechen.
Steine und Aufbruchgut nach Wahl des AN verwerten.
Menge: 30,000 m

*Hinweis: Hinweis zu nachfolgender Position*
Hinweis zu nachfolgender Position
Pflasterstreifen vor Bordstein
nach Freilegung durch
Fräsarbeiten Tiefe 8 cm

**02.0050 Streifen/Rinne aus Naturstein aufn. Dicke 10 cm Granit Fugenmörtel Fund.bet. ü.10-20 Verwertung AN**
StL-Nr. 2311504629112100
Streifen oder Rinne aus Naturstein aufnehmen. Aufbruch
der Tragschicht wird gesondert vergütet.
Dicke ca. 10 cm.
Breite des Streifens/der Rinne 'bis 15 cm, einzeilig
vor Bordstein'
Pflasterstein aus Granit.
Mit Fugenfüllung aus hydraulisch gebundenem Fu-
genmörtel.
Fundament aus Beton/Mörtel, über 10 bis 20 cm dick,
aufbrechen.
Steine und Aufbruchgut nach Wahl des AN verwerten.
Menge: 130,000 m

**02.0060 Bordstein aus Beton setzen BSt. TB 10x25 cm Fuge Typ B gerader Stein bis 10 cm unt. OK F-beton 12 MPa**
StL-Nr. 2311531106010111
Bordstein aus Beton setzen. Breite der Rückenstütze
mind. 15 cm.
Bordstein = TB 10 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 10,000 m

**02.0070 Oberboden abtragen und lagern Abtr.über 10-30cm Abrechnung Abtrag**
StL-Nr. 24106110002901
Oberboden ggf. einschließlich Vegetationsdecke abtragen
und lagern. Oberboden in regelmäßig geformten Mieten
locker aufsetzen. Ansaat und Mähen einer Decksaat werden gesondert vergütet. Beschreibung der Homogenbereiche nach Unterlagen des AG.
Dicke des Abtrages über 10 bis 30 cm.
Oberboden 'seitlich lagern.'
Abrechnung nach Abtragsprofilen.
Menge: 3,000 m3

**02.0080 Oberboden des AG andecken Andeckung 20 cm Boden i. aufnehm.**
StL-Nr. 24106143090401
Gelagerten Oberboden des AG profilgerecht andecken. Ho-
mogenbereiche nach Unterlagen des AG. Abrechnung nach
angedeckten Flächen.
Andeckung 'auf Nebenflächen'
Dicke der Andeckung = 20 cm.
Oberboden innerhalb der Baustelle aufnehmen.
Menge: 15,000 m2

**02.0090 Rasenansaat herstellen**
Rasenansaat herstellen. Saatgut ohne Entmischung
ausbringen und einarbeiten. Gegebenenfalls Unrat
ablesen. Ggf. vorwüchsige Kräuter ausmähnen. Unrat und
Mähgut in Eigentum des AN übernehmen und von der
Baustelle entfernen. Ansaat auf Seitenstreifen,
Trennstreifen, Mulden und Böschungen.
Saatgut nach Regiomischung "Frischwiese / Grundmischung"
70% Gräser - 30% Kräuter
Region: UG 10 - Schwarzwald
Saatgutmenge 20 g/m²
Menge: 15,000 m2

**02.0100 Schicht o. B. aufn., Schadstellen.**
Schicht ohne Bindemittel profilgerecht aufnehmen, laden, und zwischenlagern. Zwischenlager auf BE- und Lagerflächen nach Unterlagen des AG.
Erschwernisse durch
Einbauten werden gesondert vergütet.
Dicke bis 0,55 m
Fläche in Fahrbahnen unterschiedlicher Größe
Baustoffgemisch natürliche Gesteinskörnung und
gewachsener Boden im Straßenunterbau
Abgerechnet wird nach örtlichem Aufmaß.
Entfernung Lagerfläche bis 1,0 km
Menge: 25,000 m3

**02.0110 Nicht gef. Abf. Baustelle entsorg. Boden 17 05 04 BM-F3 o. BG-F3 BSF HfW innerh. Wahl AN einr. Verb. eANV el.**
StL-Nr. 2480244007124103
Nicht gefährlichen Abfall aus Aufbruch und Ausbau
nach Unterlagen des AG laden, zur
Entsorgungsanlage befördern und entsorgen.
Abrechnung nach Wiegenachweisen.
Abfall = Bodenaushub als Boden und Steine mit
Ausnahme derjenigen, die unter 17 05 03* fallen.
Abfallschlüssel = 17 05 04.
Materialklasse nach EBV = BM-F3 oder BG-F3.
Abfall von Bereitstellungsfläche innerhalb der
Baustelle in Haufwerk gelagert laden.
Entsorgung nach Wahl des AN. Kosten der
Abfallentsorgung trägt der AN.
Verbleibsdokumentation mittels Nachweisführung im
eANV nach Unterlagen des AG führen. Wiegenachweise
nach Abschluss dem AG elektronisch übergeben.
Menge: 50,000 t

**02.0120 Suchgraben aush., T. bis 1,5 m, B 1-1,5 m**
Boden für Suchgraben zur Freilegung von Kabeln und
Leitungen ausheben, Unterstützung von Hand ist
einzurechnen, einschließlich erforderlicher Maßnahmen
zum Personenschutz herstellen, vorhalten und wieder
beseitigen,nach Abtrag des Oberbodens, Aushub seitlich
lagern, wiederverfüllen und verdichten,
Bodenklasse 2 -6 DIN 18300,
Sohlenbreite 1,0 bis 1,5 m,
Aushubtiefe bis 1,5 m.
Menge: 10,000 m3

**02.0130 Frostschutzschicht in Schadstellen herstellen mit Feinplanie**
Frostschutzschicht in Schadstellen herstellen.
In Verkehrsflächen der Belastungsklasse BK 0,3.
Güteüberwachtes Baustoffgemisch 0/45.
Baustoffgemisch aus natürlichen Gesteinskörnungen.
Verdichtungsgrad DPr mindestens 100 v.H. und
Verformungsmodul EV2 auf der Oberfläche mindestens
100 MN/m2.
Abgerechnet wird nach Auftragsprofilen oder örtlichem
Aufmaß, Wiegescheine sind vorzulegen.
Einschließlich Feinplanie mit einer zulässigen
Höhenabweichung von + 2 cm
Einbaudicke i.d.R.50 cm
Menge: 25,000 m3

**02.0140 Unterlage profilieren SfM EV2 mind.45 Unebenh. max.2 cm**
StL-Nr. 241120201101
Unterlage für Schicht ohne Bindemittel auf Sollhöhe
nach Unterlagen des AG profilieren und verdichten.
Liefern von Baustoff bzw. Entfernen von überschüssigem Baustoff wird gesondert vergütet.
Unterlage = Schicht aus frostunempfindlichem Baustoff
oder Baustoffgemisch.
Verformungsmodul der profilierten Unterlage mindestens 45 MPa.
Unebenheit innerhalb einer 4,00 m langen Messstrecke
höchstens 2 cm in Längs- und Querrichtung.
Menge: 50,000 m2

**02.0150 Mulden u. Grabenbefestig. ausbauen Naturst.pflaster in Beton Mörtelfuge Dicke 20 - 30 cm Rest verwerten**
StL-Nr. 24110107121203
Befestigung der Sohle und Böschungen von Mulden und
Gräben freilegen und einschließlich Bettung ausbauen.
Befestigung = Natursteinpflaster.
Bettung = in Beton verlegt.
Fugen mit Mörtel verfugt.
Gesamtdicke mit Bettung über 20 bis 30 cm.
Restliche Ausbaustoffe nach Wahl des AN verwerten.
Menge: 5,000 m2

**02.0160 Grabensohle befestigen Sohlbreite 1,00 m Tiefe bis 1,00 m einebnen Dicke 10 cm**
StL-Nr. 24110140411991
Grabensohle befestigen einschließlich Erdarbeiten für
Bettung und Befestigung.
Sohlbreite = 1,00 m.
Grabentiefe bis 1,00 m.
Überschüssigen Boden seitlich einebnen.
Sohlbefestigung 'Granitsteine 15/15
Fugen mit Zementmörtel verfugen'
Bettung 'aus Beton C 20/25.'
Dicke der Bettung = 10 cm.
Menge: 5,000 m2

**02.0170 Schacht ausbauen, rund/rechteckig, D.1,00 m, T. bis 1,5 m**
Schacht freilegen und einschließlich Abdeckung vollständig ausbauen.
Runder oder Rechteckiger Schacht, DN/ID bis 1,00 m.
Schacht aus Betonteilen.
Anschlussleitung sichern, bis DN 300 Beton
Ausbaustoffe der Verwertung nach Wahl des AN
zuführen.
Ausbautiefe bis 1,0 m
Menge: 1,000 St

**02.0180 Muldenschacht (ME), rechteckig, D=1,0 m, Einlauf einseitig; T bis 1,5 m**
Muldenschacht herstellen, rechteckig lichte Weite 1,00m mit rechteckigen armierten Schachtoberteil - dreiteilig mit Griffen,
Schacht aus Betonfertigteilen, Betongüte wie DIN 4034,
Teil 2, mit Schachtunterteil, Schachtringen,
Auflager- und Ausgleichsringen, Auftritt
in Höhe des Scheitels, Auftritt mit Zementestrich ZE 20
DIN 18 560,
Anschluss für Betonrohr DN 300
Schachtoberteil H = 0,55 m mit einseitigem Grabeneinlauf, Einlaufrost abgewinkelt,
lichte Schachttiefe bis 1,5 m
Menge: 1,000 Stck

**02.0190 Zuschlag zu ME-Schacht für Boden aus Ortbeton**
Zuschlag zur vorgenannten Position Einlaufschacht/
Muldenschacht, Boden aus Ortbeton mit Ablauf bis DN 300
Menge: 1,000 Stck

**02.0200 Zulage zusätzlicher Schachtzulauf, Bis DN150, PVC**
Zusätzlicher Seitenzulauf zum Schacht als Zulage,mit
gelenkiger Rohreinbindung, einschl. Dichtungsmaterial,
Gerinneführung nach den Grundsätzen des ATV-
Arbeitsblattes A 241,
Seitenzulauf bis DN 150 PVC
Menge: 1,000 Stck

**02.0210 Schacht Abdeckung, rechteckig,ern.**
Muldenschacht-Abdeckung erneuern, rechteckig
Abmessung 1,20 m * 1,20 m
best. Abdeckung, Beton, ausbauen,entsorgen
rechteckige, armierte Schachtabdeckung
 - zweiteilig, liefern und einbauen
aus Betonfertigteilen,
Betongüte wie DIN 4034, Teil 2,
Schacht im Gelände, abseits der Fahrbahn
einschl. sämtlicher Erdarbeiten,
Gelände mit seitlich gelagertem Material wieder anpassen.
Menge: 1,000 St

**02.0220 Sch.Abdeckung, wie vor, jed. 1,0m**
Muldenschacht-Abdeckung erneuern, rechteckig
wie in vorstehender Position beschrieben,
jedoch Abmessung 1,00 m * 1,00 m
Menge: 5,000 St

**02.0230 Leitungsgraben herstellen gew. Boden Tiefe bis 1,25 m Rohr DN 300 lag. i./ver.o.Lz. BM-F3 Aushub verwerten Abr. senkrecht**
StL-Nr. 2410820721201621
Leitungsgraben profilgerecht herstellen. Straßenaufbruch wird gesondert vergütet.
In gewachsenem Boden. Homogenbereich nach Unterlagen
des AG.
Grabentiefe bis 1,25 m.
Breite der Grabensohle für Rohr DN 300.
Aushub zur Wiederverwendung innerhalb der Baustelle
lagern, nach Verlegen der Leitung in Graben oberhalb
der Leitungszone einbauen und verdichten einschl. ggf.
erforderlicher Wasserzugabe.
Materialwerte nach EBV = BM-F3
Zum Verfüllen nicht verwendeten Aushub nach Wahl des AN
verwerten.
Abrechnung mit senkrechten Wänden. Grabenbreite
nach DIN 18 300 ohne Berücksichtigung eines Verbaus.
Menge: 3,000 m3

**02.0240 Baustoff lief.,in Leitungsgr. einb. gebr. Minstoffe Tiefe bis 1,25 m Rohr DN 300 WSG geeignet oberh.Leitungsz. Abrechnung senkr.**
StL-Nr. 24108238312111
Baustoff nach Unterlagen des AG liefern, in Leitungsgraben einschließlich Schachtbaugruben einbauen und
verdichten. Einbaudokumentation nach Unterlagen des AG
übergeben.
Baustoff = gebrochene Mineralstoffe.
Grabentiefe bis 1,25 m.
Breite der Grabensohle für Rohr DN 300.
Baustoff für Einbau in Wasserschutzgebieten geeignet.
Baustoff nach Verlegen der Leitung in Graben oberhalb
der Leitungszone und in Baugruben einbauen und verdichten.
Abrechnung mit senkrechten Wänden entsprechend
der Abrechnung beim Aushub.
Menge: 3,000 m3

**02.0250 Leitungszone verfüllen Rohr DN 300**
StL-Nr. 241103449905
Boden in Leitungszone über Bettung einbauen und verdichten.
Boden 'aus überschüssigen Aushub verwerten.'
Rohr DN/ID 300.
Menge: 3,000 m

**02.0260 Schachtanschluss herstellen (Zul.) Rohr DN 300 Beton-Rohr Betonfertigteile**
StL-Nr. 24110362061100
Rohrleitung an Schacht anschließen, Anschluss abdichten. Vergütet wird der Mehraufwand für das Herstellen
des Anschlusses einschließlich Passstücke gegenüber der
bis zur Innenfläche des Schachtes durchgemessenen Rohrleitung.
Rohrleitung DN/ID 300.
Rohr aus Beton.
Schacht aus Betonfertigteilen.
Menge: 1,000 St

**02.0270 Entwässerungsgraben, Ausbauquerschnitt bis 0,25 m³/lfdm**
Herstellen von Entwässerungsgräben für das Ableiten von
Oberflächenwasser. Das anfallende Bodenmaterial ist
seitlich einzuebnen oder zu laden.
Ausbauquerschnitt bis 0,25 m³/lfdm,
Grabenbreite bis ca.0,50 m, Grabentiefe bis ca. 0,50 m.
Menge: 50,000 m

**02.0280 Entwässerungsmulde wiederherstellen, Breite 0,5 m, Tiefe 0,25 m**
Wieder-Herstellen von Entwässerungsmulden für das
Ableiten von Oberflächenwasser auf bestehender Trasse.
Das anfallende Bodenmaterial ist seitlich einzuebnen
oder zu laden.
Muldenbreite 0,50 m Muldentiefe bis ca. 0,25 m.
Menge: 150,000 m

### Titel 03 Asphaltarbeiten

**03.0010 Bitumenemulsion aufsprühen Bk1,8-Bk0,3 Asphalt gefräst Rampenspritzgerät C60BP4-S Menge 300 g/m2 vor A.deckschicht**
StL-Nr. 23113063221133
Bitumenemulsion zur Herstellung des Schichtenverbundes
aufsprühen.
Auf Verkehrsflächen der Belastungsklassen Bk1,8 bis
Bk0,3.
Unterlage = Asphaltbefestigung, gefräst.
Mit Rampenspritzgerät.
Bindemittel = C60BP4-S.
Bindemittelmenge = 300 g/m2.
Vor Einbau Asphaltdeckschicht.
Menge: 4600,000 m2

**03.0020 Bitumenemulsion aufsprühen Asphalt gefräst C40B5-S Menge 300 g/m2 vor A.deckschicht**
StL-Nr. 23113063920233
Bitumenemulsion zur Herstellung des Schichtenverbundes
aufsprühen.
Auf Verkehrsflächen 'bis Bk 0,3
in Neben- und
Anschlußbereichen'
Unterlage = Asphaltbefestigung, gefräst.
Bindemittel = C40B5-S.
Bindemittelmenge = 300 g/m2.
Vor Einbau Asphaltdeckschicht.
Menge: 200,000 m2

**03.0030 Bitumenemulsion aufsprühen Geh- und Radwege Asphalt gefräst C40B5-S Menge 250 g/m2 vor A.deckschicht**
StL-Nr. 23113063320223
Bitumenemulsion zur Herstellung des Schichtenverbundes
aufsprühen.
Auf Verkehrsflächen für Geh- und Radwege.
Unterlage = Asphaltbefestigung, gefräst.
Bindemittel = C40B5-S.
Bindemittelmenge = 250 g/m2.
Vor Einbau Asphaltdeckschicht.
Menge: 60,000 m2

**03.0040 Asphalttragsch. aus AC 32 T S herst ... in Streifen bis 20 cm**
StL-Nr. 23113113999000
Asphalttragschicht aus Asphalttragschichtmischgut
AC 32 T S herstellen. Anlieferung des Asphaltmischguts
in thermoisolierten Transportbehältern.
In Verkehrsflächen 'BK 0,3.'
Einbau 'in Streifen bis 20 cm Breite'
Bindemittel '70/100'
Menge: 5,000 t

**03.0050 Asphalttragsch. aus AC 32 T N herst Bk1,8-Bk0,3 Schadstellen Bitumen 70/100**
StL-Nr. 23113143121000
Asphalttragschicht aus Asphalttragschichtmischgut
AC 32 T N herstellen. Anlieferung des Asphaltmischguts
in thermoisolierten Transportbehältern.
In Verkehrsflächen der Belastungsklassen Bk1,8 bis
Bk0,3.
Einbau in Schadstellen.
Bindemittel = 70/100.
Menge: 50,000 t

**03.0060 Asphalttragsch. aus AC 32 T N herst Geh- und Radwege Schadstellen Bitumen 70/100**
StL-Nr. 23113143221000
Asphalttragschicht aus Asphalttragschichtmischgut
AC 32 T N herstellen. Anlieferung des Asphaltmischguts
in thermoisolierten Transportbehältern.
In Verkehrsflächen für Geh- und Radwege.
Einbau in Schadstellen.
Bindemittel = 70/100.
Menge: 1,000 t

**03.0070 Asphaltdecksch. aus AC 11 D N herst Bk1,8-Bk1,8 Bitumen 70/100**
StL-Nr. 2311334319200009
Asphaltdeckschicht aus Asphaltbeton für Asphaltdeckschichten AC 11 D N herstellen. Anlieferung des
Asphaltmischguts in thermoisolierten
Transportbehältern.
In Verkehrsflächen der Belastungsklassen Bk1,8 bis
Bk0,3.
Einbau 'in Busbucht und Nebenflächen'
Bindemittel = 70/100.
Einbau 'vor Bordstein'
Menge: 10,000 t

**03.0080 Asphaltdecksch. aus AC 5 D L herst. Geh- und Radwege Bitumen 70/100**
StL-Nr. 2311337319100000
Asphaltdeckschicht aus Asphaltbeton für Asphaltdeckschichten AC 5 D L herstellen. Anlieferung des
Asphaltmischguts in thermoisolierten
Transportbehältern.
In Verkehrsflächen für Geh- und Radwege.
Einbau 'mit Stärke 3 cm'
Bindemittel = 70/100.
Menge: 5,000 t

**03.0090 Asphalttragd. aus AC 16 TD herst. Bk0,3 n. Unterl. AG Bitumen 70/100 Abböschung 1 zu 1**
StL-Nr. 23113827111001
Asphalttragdeckschicht aus Asphalttragdeckschichtmischgut AC 16 TD herstellen. Anlieferung des Asphaltmischguts in thermoisolierten Transportbehältern.
In Verkehrsflächen der Belastungsklasse Bk0,3.
Einbau nach Unterlagen des AG.
Bindemittel = 70/100.
Seitliche Abböschungen 1 zu 1 herstellen.
Menge: 1000,000 t

**03.0100 Asphalttragd. aus AC 16 TD herst. Bitumen 70/100 Abböschung 2 zu 1**
StL-Nr. 23113827991002
Asphalttragdeckschicht aus Asphalttragdeckschichtmischgut AC 16 TD herstellen. Anlieferung des Asphaltmischguts in thermoisolierten Transportbehältern.
In Verkehrsflächen 'Nebenflächen'
Einbau 'in unterschiedlichen Stärken
i.d.R. 192 kg/m2'
Bindemittel = 70/100.
Seitliche Abböschungen 2 zu 1 herstellen.
Menge: 25,000 t

**03.0110 Anschl. a. Fuge m. B-fugenb. herst. Anschl. ADS Anschl.längs+quer Schichtd. 4 cm bis 20 m Breite 10 mm**
StL-Nr. 23113917135101
Anschluss als Fuge an bestehende Asphaltschicht oder
Bauteil in der Dicke der Asphaltschicht mit Bitumenfugenband einschließlich zugehörigem und zuvor aufgetragenem Voranstrichmittel herstellen.
Anschluss an Asphaltdeckschicht.
Längs- und Querfuge.
Dicke der Asphaltschicht = 4 cm.
Einzellängen bis 20,00 m.
Breite des Bitumenfugenbandes = 10 mm.
Menge: 25,000 m

**03.0120 Anschluss a. Fuge m. Fugenm. herst. Längsfuge Deckschicht Tiefe 40 mm Breite 10 mm Fugenmasse N2**
Anschluss als Fuge mit Fugenmasse herstellen.
Längs- und Querfuge.
In der Asphaltdeckschicht ausbilden.
Fugenspalttiefe = 40 mm.
Fugenspaltbreite = 10 mm.
Mit heiß verarbeitbarer Fugenmasse Typ N2, einschließlich zugehörigem und zuvor aufgetragenem Voranstrichmittel.
Menge: 125,000 m

**03.0130 Fuge ausräumen und säubern Bord-Randfuge Deckschicht bis 20 m Breite mind. 15mm Tiefe 40 mm**
StL-Nr. 23113927411406
Bestehende Fuge ausräumen und Fugenspalt säubern. Ausbaustoffe nach Wahl des AN verwerten.
Randfuge vor Borden.
In der Asphaltdeckschicht.
Einzellängen bis 20,00 m.
Fugenspaltbreite mindestens 15 mm.
Fugenspalttiefe = 40 mm.
Menge: 30,000 m

**03.0140 Fugenfüllung herstellen Bord-Randfuge Deckschicht bis 20 m Tiefe 40 mm Breite 15 mm Fugenmasse N2**
StL-Nr. 2311394241163001
Fugenfüllung herstellen.
Randfuge vor Borden.
In der Asphaltdeckschicht.
Einzellängen bis 20,00 m.
Fugenspalttiefe = 40 mm.
Fugenspaltbreite = 15 mm.
Mit heiß verarbeitbarer Fugenmasse Typ N2, einschließlich zugehörigem und zuvor aufgetragenem Voranstrichmittel.
Menge: 30,000 m

**03.0150 Riss in Asphaltdeckschicht behand. Riss aufweiten Rissmasse**
StL-Nr. 2311394719991000
Riss in Asphaltdeckschicht behandeln.
Riss durch Fräsen aufweiten und verfüllen. Anfallende
Ausbaustoffe nach Wahl des AN verwerten.
Einzellängen 'bis 10 m'
Rissspalttiefe 'bis 40 mm'
Rissspaltbreite 'bis 10 mm'
Rissraum verfüllen mit heiß verarbeitbarer Rissmasse,
einschließlich zugehörigem und zuvor aufgetragenem Voranstrichmittel.
Menge: 100,000 m

**03.0160 Randabdichtung herstellen Abd. 25/55-55 A über 5-10 cm**
StL-Nr. 231139220102
Flankenfläche des hochliegenden Randes der Asphaltschichten abdichten.
Abdichtung mit 25/55-55 A.
Dicke der abzudichtenden Asphaltbefestigung über 5 bis
10 cm.
Menge: 750,000 m

**03.0170 Abstumpfungsmaßnahme durchführen bit.LFK 1/3 Menge 1 kg/m2 maschinell**
StL-Nr. 231139523011
Abstumpfungsmaßnahme zur Erhöhung der Anfangsgriffigkeit durch gleichmäßiges Aufbringen und Einwalzen von
Abstreukörnung durchführen. Nicht gebundene Abstreukörnung aufnehmen und nach Wahl des AN verwerten.
Abstreukörnung = leicht bituminierte Lieferkörnung 1/3.
Abstreumenge = 1 kg/m2.
Maschinell abstreuen.
Menge: 4600,000 m2

**03.0180 Unterlage reinigen Asphaltbefestig. selb.aufn.Kehrm.**
StL-Nr. 231130581001
Unterlage reinigen. Anfallendes Kehrgut nach Wahl des
AN verwerten.
Unterlage = Asphaltbefestigung.
Selbstaufnehmende Kehrmaschine.
Menge: 4600,000 m2

### Titel 04 Bankettarbeiten

*Hinweis: Hinweis zu Bankettarbeiten*
Die Bankette sind mit Bagger i.d.R. auf Höhe der Fräsfläche abzuschälen und seitlich zu lagern.
Abgeschältes Material nach dem Herstellen des Bankettes an dieses anarbeiten, überschüssige Material i.d.R. seitl.  verteilen und mit der Baggerschaufel andrücken.

**04.0010 Bankett schälen Dicke 5-10cm 12 tief+ 6 hoch Bankett, Leitpf. Abschieben**
StL-Nr. 2411204192121099
Bankett einschließlich Vegetationsdecke schälen durch
abschieben oder abfräsen.
Breite '0,50 m'
Dicke über 5 bis 10 cm.
Querneigung 12 v.H. am tiefliegenden und 6 v.H. am
hochliegenden Fahrbahnrand herstellen.
Bankett mit Leitpfosten.
Schälen durch abschieben.
Schälgut 'hinter dem Bankette lagern'
Menge: 750,000 m

**04.0020 Bankett abtragen Breite bis 0,50 m Ohne Veg.decke zw.-lagern**
StL-Nr. 24112045190101
Bankett abtragen ggf. einschließlich Vegetationsdecke.
Breite bis 0,50 m.
Dicke '0,30 m'
Ausbauen ohne Vegetationsdecke.
Ausbaustoffe innerhalb der Baustelle fördern und nach
Unterlagen des AG zwischenlagern.
Menge: 40,000 m3

**04.0030 Unterlage profilieren SfM EV2 mind.45 Unebenh. max.2 cm**
StL-Nr. 241120201101
Unterlage für Schicht ohne Bindemittel auf Sollhöhe
nach Unterlagen des AG profilieren und verdichten.
Liefern von Baustoff bzw. Entfernen von überschüssigem Baustoff wird gesondert vergütet.
Unterlage = Schicht aus frostunempfindlichem Baustoff
oder Baustoffgemisch.
Verformungsmodul der profilierten Unterlage mindestens 45 MPa.
Unebenheit innerhalb einer 4,00 m langen Messstrecke
höchstens 2 cm in Längs- und Querrichtung.
Menge: 125,000 m2

**04.0040 Bankett profilgerecht herstellen Neben Fahrbahn URA+Einbaudoku Breite 0,50 m 12 tief+ 6 hoch Bündig EV2 mind. 100MPa**
StL-Nr. 2411270719149121
Bankett gemäß ZTV E-StB profilgerecht herstellen.
Neben Verkehrsfläche Fahrbahn.
Baustoff 'liefern wird gesondert vergütet'
Umweltrelevante Anforderungen beim Einsatz von Baustoffgemischen einschließlich Einbaudokumentation nach
Unterlagen des AG. Einbaudokumentation übergeben.
Breite = 0,50 m.
Einbaudicke '0,30 m'
Querneigung 12 v.H. am tiefliegenden und 6 v.H. am
hochliegenden Fahrbahnrand.
Einbau bündig mit Fahrbahnrand.
Verformungsmodul EV2 auf der Oberfläche mindestens
100 MPa.
Menge: 250,000 m

**04.0050 Bankett profilgerecht herstellen Neben Fahrbahn URA+Einbaudoku Breite 0,50 m 12 tief+ 6 hoch 3cm tiefer EV2 mind. 100MPa**
StL-Nr. 2411270719149111
Bankett gemäß ZTV E-StB profilgerecht herstellen.
Neben Verkehrsfläche Fahrbahn.
Baustoff 'gemisch liefern wird gesondert vergütet'
Umweltrelevante Anforderungen beim Einsatz von Baustoffgemischen einschließlich Einbaudokumentation nach
Unterlagen des AG. Einbaudokumentation übergeben.
Breite = 0,50 m.
Einbaudicke 'bis 0,10 m'
Querneigung 12 v.H. am tiefliegenden und 6 v.H. am
hochliegenden Fahrbahnrand.
Einbau 3 cm tiefer als Fahrbahnrand.
Verformungsmodul EV2 auf der Oberfläche mindestens
100 MPa.
Menge: 1500,000 m

**04.0060 Baustoff Bankett lief. STS**
Baustoffgemisch für Bankett liefern.
Einbaustärke i.d.R. 30 cm.
Baustoff = Baustoffgemisch für Schottertragschichten
Korngröße = 0 - 45 mm
Menge: 80,000 t

**04.0070 Baustoff Bankett lief. DoB 0/16**
Baustoffgemisch für Bankett liefern.
Einbaustärke bis 10 cm.
Baustoffgemisch, 0 -16 mm.
Die Lieferscheine sind bei Einbau der Bauleitung zur
Unterzeichnung vorzulegen.
Menge: 75,000 t

**04.0080 seitl. lagernd. Schälgut anarbeiten**
seitlich lagerndes Schälgut/Bankettmaterial an
eingebautes Bankett höhengleich wieder anarbeiten;
das überschüssige Material ist seitlich in angrenzenden Flächen zu verteilen und mit der Baggerschaufel anzudrücken.
Menge: 1500,000 m

**04.0090 Erschwernis durch Einbauten**
StL-Nr. 2411290899
Erschwernis durch Einbauten. Abgerechnet wird nach
Stück Einbauteil.
Beim 'Schälen oder Abtragen und
Herstellen von Banketten.'
Einbauten 'Leitpfosten oder Schilderpfosten'
Menge: 20,000 St

**04.0100 Schottertragschicht herstellen 0/32 URA+Einbaudoku DPr min. 100 v.H.**
StL-Nr. 2411232591110900
Schottertragschicht herstellen.
In Verkehrsflächen 'neben der Fahrbahn'
Baustoffgemisch 0/32.
Umweltrelevante Anforderungen beim Einsatz von Baustoffgemischen einschließlich Einbaudokumentation nach
Unterlagen des AG. Einbaudokumentation übergeben.
Verdichtungsgrad DPr mindestens 100 v.H.
Einbaudicke 'bis 0,20 m, zum Angleichen
an Nebenflächen und Einmündungen'
Menge: 10,000 t

**04.0110 Deckschicht ohne Bindem. herst.**
Deckschicht ohne Bindemittel herstellen.
In Verkehrsflächen für ländliche Wege.
Baustoffgemisch 0/16.
Einbau zur Anpassung in Einmündungen
Baustoffgemisch aus natürlichen Gesteinskörnungen.
Menge: 5,000 t

**04.0120 Probenahme Ausbaustoff durchführen Schurf SoB Pflaster Probe an Lab AN**
StL-Nr. 2480215001020002
Probe Ausbaustoff nach Unterlagen des AG
entnehmen, in Probebehälter mit zugehörigem
Verschluss verpacken, bezeichnen, konservieren,
befördern und aufbewahren. Probenahme durch
akkreditiertes Labor nach EBV Abschnitt 1, DepV
Anhang 4, BBodSchV Abschnitt 4 oder anerkannte
Prüfstelle nach RAP Stra 15 für umwelttechnische
Untersuchungen durchführen. Probenüberschuss aus
nicht aufbereiteter Probenmasse als Rückstellprobe
aufbewahren.
Als Schurf für Ausbaustoffe ohne Bindemittel.
Aus Banketten.
Probe an akkreditiertes Labor nach BBodSchV
Abschnitt 4 und Technischen Regeln und Normen der
BBodSchV Anlage 4 nach Wahl des AN mit Probenahme-
und gesondertem Probenbegleitprotokoll nach
Unterlagen des AG übergeben.
Menge: 1,000 St

**04.0130 Deklarationsanalyse durchführen EBVTab.3 Sp. 6 Elektr. Überg. Rückstellp. 6Mon**
StL-Nr. 2480216010000101
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Bodenmaterial BM
und Baggergut BG gemäß Ersatzbaustoffverordnung.
Bestimmung der Materialklasse nach Anlage 1,
Tabelle 3, Spalte 6 einschließlich pH-Wert.
Laborbericht als Deklarationsanalyse dem AG nach
Unterlagen des AG elektronisch übergeben.
Aufbewahrung und Lagerung von Rückstellproben
mindestens 6 Monate nach Vorlage Laborbericht als
Deklarationsanalyse.
Menge: 1,000 St

**04.0140 Deklarationsanalyse durchführen EBVTab.3 Sp. 6 Analyt.DepV Bod. Elektr. Überg. Rückstellp. 6Mon**
StL-Nr. 2480216014000101
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Bodenmaterial BM
und Baggergut BG gemäß Ersatzbaustoffverordnung.
Bestimmung der Materialklasse nach Anlage 1,
Tabelle 3, Spalte 6 einschließlich pH-Wert.
Untersuchung von Materialproben Boden gemäß DepV.
Bestimmung einer Deponieklasse nach Anhang 3, Tab.
2, Spalte 5. Erforderliche Zusatzparameter werden
gesondert vergütet.
Laborbericht als Deklarationsanalyse dem AG nach
Unterlagen des AG elektronisch übergeben.
Aufbewahrung und Lagerung von Rückstellproben
mindestens 6 Monate nach Vorlage Laborbericht als
Deklarationsanalyse.
Menge: 1,000 St

**04.0150 Nicht gef. Abf. Baustelle entsorg. Bankett 17 05 04 BM-F1 o. BG-F1 BSF HfW innerh. Wahl AN einr. Verb. eANV el.**
StL-Nr. 2480244008104103
Nicht gefährlichen Abfall aus Aufbruch und Ausbau
nach Unterlagen des AG laden, zur
Entsorgungsanlage befördern und entsorgen.
Abrechnung nach Wiegenachweisen.
Abfall = Bankettschälgut als Boden und Steine mit
Ausnahme derjenigen, die unter 17 05 03* fallen.
Abfallschlüssel = 17 05 04.
Materialklasse nach EBV = BM-F1 oder BG-F1.
Abfall von Bereitstellungsfläche innerhalb der
Baustelle in Haufwerk gelagert laden.
Entsorgung nach Wahl des AN. Kosten der
Abfallentsorgung trägt der AN.
Verbleibsdokumentation mittels Nachweisführung im
eANV nach Unterlagen des AG führen. Wiegenachweise
nach Abschluss dem AG elektronisch übergeben.
Menge: 25,000 t

**04.0160 Nicht gef. Abf. Baustelle entsorg. Bankett 17 05 04 BM-F3 o. BG-F3 BSF HfW innerh. Wahl AN einr. Verb. eANV el.**
StL-Nr. 2480244008124103
Nicht gefährlichen Abfall aus Aufbruch und Ausbau
nach Unterlagen des AG laden, zur
Entsorgungsanlage befördern und entsorgen.
Abrechnung nach Wiegenachweisen.
Abfall = Bankettschälgut als Boden und Steine mit
Ausnahme derjenigen, die unter 17 05 03* fallen.
Abfallschlüssel = 17 05 04.
Materialklasse nach EBV = BM-F3 oder BG-F3.
Abfall von Bereitstellungsfläche innerhalb der
Baustelle in Haufwerk gelagert laden.
Entsorgung nach Wahl des AN. Kosten der
Abfallentsorgung trägt der AN.
Verbleibsdokumentation mittels Nachweisführung im
eANV nach Unterlagen des AG führen. Wiegenachweise
nach Abschluss dem AG elektronisch übergeben.
Menge: 25,000 t

**04.0170 Nicht gef. Abf. Baustelle entsorg. Bankett 17 05 04 DepV=DKI BSF HfW innerh. Wahl AN einr. Verb. eANV el.**
StL-Nr. 2480244008244103
Nicht gefährlichen Abfall aus Aufbruch und Ausbau
nach Unterlagen des AG laden, zur
Entsorgungsanlage befördern und entsorgen.
Abrechnung nach Wiegenachweisen.
Abfall = Bankettschälgut als Boden und Steine mit
Ausnahme derjenigen, die unter 17 05 03* fallen.
Abfallschlüssel = 17 05 04.
Zuordnungswert DepV = DK I.
Abfall von Bereitstellungsfläche innerhalb der
Baustelle in Haufwerk gelagert laden.
Entsorgung nach Wahl des AN. Kosten der
Abfallentsorgung trägt der AN.
Verbleibsdokumentation mittels Nachweisführung im
eANV nach Unterlagen des AG führen. Wiegenachweise
nach Abschluss dem AG elektronisch übergeben.
Menge: 25,000 t

### Titel 05 Hilfsleistungen für Kontrollprüfung

**05.0010 Probegefäß liefern 10-l-Blecheimer Mithilfe Kprüf.**
StL-Nr. 1910171211
Probegefäß zur Aufnahme von Baustoffproben, für Kontrollprüfungen und für Rückstellproben des AG liefern.
Probegefäß = sauberer 10-l-Blecheimer mit dicht schließendem Deckel.
Mithilfe bei der Probennahme im Baubereich nach Angaben
des AG.
Menge: 8,000 St

**05.0020 Bohrkern entnehmen Kern-DU 15 cm Tiefe 15 bis 20cm Asphaltschicht**
StL-Nr. 191017222319
Bohrkern für Kontrollprüfungen nach Angabe des AG entnehmen und im Baubereich dem AG übergeben. Bohrloch
fachgerecht verfüllen.
Bohrkerndurchmesser 15 cm.
Bohrtiefe über 15 bis 20 cm.
Material = Asphaltschicht.
Verfüllmaterial 'Bitumen-Bohrstopfen Bitudrill
der Fa.bitutec GmbH od. gleichwertig'
Menge: 6,000 St
